# Wichmann Brandsch...
Leistungsbeschreibung (GAEB DA XML 3.3, DA81)
Währung: EUR
Erstellt mit: GKPro-Server v10.1.112 T&T Datentechnik GmbH, GAEB-Konverter 10, 24.05.2023

## Wichmann Brandsch...
Datum: 15.06.2022

### Hauptabschnitt 1 Brandschutz

**1.1 Kabelabschottungen SoniFoam "System Wichmann" ®, Brandabschottung von Kabeldurchführungen mit erhöhtem Schallschutz zum Einbau in Wänden und Decken**
Feuerbeständige Abschottungen von Kabeldurchführungen in Decken und Wänden nach DIN 4102 S90, bestehend aus einem verzinkten Stahlblechgehäuse, ausgekleidet mit im Brandfall aufschäumendem Brandschutzmittel und beidseitig geschlossen mit SoniFoam-Schaumstopfen. Die Brandabschottung muss funktionell von der Kaltrauchabdichtung getrennt sein und unabhängig von der Abdichtung funktionieren. Die Funktionsfähigkeit darf bei Nachrüstungsarbeiten nicht unterbrochen sein. Die Kabelabschottung ist als fertiges Bauelement zu liefern und einzumörteln. Die Montage erfolgt gemäß der beiliegenden Montageanleitung. Kaltrauchabdichtung mit stirnseitigen SoniFoam-Schaumstopfen. Diese werden grob zugeschnitten und in die Restöffnungen eingesetzt. Verbleibende Öffnungen sind mit einem dauerelastischen Dichtstoff (z.B. Silikon, Acryl, ...) oder EasyFoam Brandschutzmontageschaum kaltrauchdicht zu verschließen. Zugelassen vom DIBt Berlin unter der Nummer Z-19.15-202. FTZ Spezifikation 736 53 FS 1/07.88. Die Abschottung wird inkl. Montageanleitung, Schaumstopfen und Güteschild geliefert. Schallschutztechnisch geprüft nach DIN EN 20 140-10, DIN EN ISO 140-3, DIN EN ISO 717-1, Normschallpegeldifferenz Dn,e,w von 64* dB belegt mit Kabeln und Leerrohren. Einbau nach ABG Z-19.53-2517.
*der resultierende Schallschutz ist abhängig von den Einbaubedingungen
Für den Einbau ist keine Verarbeiter-Zertifizierung notwendig.
Folgende Anforderungen sind an die Kabelabschottungen zu stellen:
- Feuerwiderstandsklasse S90 nach DIN 4102.
- Die einfache und absolut staubfreie Nachrüstung und Instandhaltung müssen auch ohne zulassungsgebundene Spezialbaustoffe oder spezielle Verarbeiter-Zulassungen oder Schulungen jederzeit möglich sein.
- Nachweis über die bestandene Emissionsuntersuchung auf VVOC, VOC und SVOC nach dem Prüf- und Bewertungsschema des Ausschusses zur gesundheitlichen Bewertung von Bauprodukten (AgBB) (bei Abdichtung mit den von Wichmann empfohlenen Dichtstoffen).
- Im Hinblick auf wirtschaftliche und brandschutztechnische Nachhaltigkeit darf das angebotene Schottsystem kein Kombischott sein.
- Deckeneinbau oben-bündig zugelassen.
- Zugelassen für Kabel aller Art ohne Begrenzung des Kabeldurchmessers sowie für Kabelbündel.
- Zugelassen für Hohlleiter bis 68 mm x 41 mm und Koaxialhohlleiter bis 60 mm.
- Zugelassen für Bündelrohrsysteme bis 50 mm Durchmesser und Bündeladerleitungen bis 24 mm Durchmesser.
- Zugelassen für alle Leerrohre nach DIN EN 61386 mit und ohne Kabelbelegung bis zu einem Durchmesser von 63 mm sowie Leerrohrbündel; die Kabeldurchmesser dürfen auch in Leerrohren nicht begrenzt sein.
- Der Innenraum der Abschottung ist zu 100 % mit Kabeln und /oder Leerrohren belegbar; die Abschottung darf nicht überbelegbar sein.
- Bei vollständiger Belegung darf der Kabeldurchmesser nicht eingeschränkt sein.
- Keine Abstandsvorschriften zwischen Kabeln, Leerrohren, Leerrohrbündeln, Hohlleitern oder Bündelrohren.
- Einbau, Abdichtung und Instandhaltung müssen auch von nur einer Schottseite möglich und zugelassen sein.
- Nachweis über die Schallschutzeigenschaften.
- Die verwendeten Materialien müssen geruchsneutral sein.
- Alle verwendeten Materialien müssen recyclebar sein.
- Im Brandfall dürfen durch die Abschottung keine zusätzlichen toxischen Gase entstehen.
- Gleichwertige Systeme sind zugelassen; die Gleichwertigkeit muss in allen angegebenen Punkten gewährleistet sein und darf sich nicht nur auf die Feuerwiderstandsdauer beziehen; Manschetten, Mineralfaser-, Mörtel- oder Schaum- bzw. Schaumsteinschotts werden nicht als gleichwertig anerkannt.
Leitfabrikat SoniFoam Kabelboxen "System Wichmann" ®
Hersteller:
Wichmann Brandschutzsysteme GmbH & Co. KG
Siemensstraße 7
57439 Attendorn
Tel: +49 2722 6382-0, Fax: +49 2722 6382-299
www.wichmann.biz
Menge: 1,000 st

**1.1.1 SoniFoam Kabelbox rechteckig für Wand- oder Deckeneinbau**
Artikelnummer SoniFoam Kabelbox ________
Außenbreite SoniFoam Kabelbox: ______ mm
Außenhöhe SoniFoam Kabelbox: ______ mm

liefern und montieren
Menge: 1,000 st

**1.1.2 SoniFoam Kabelbox rund für Kernbohrungen für Wand- oder Deckeneinbau**
Artikelnummer SoniFoam Rundbox ________
Außendurchmesser SoniFoam Rundbox: ______ mm

liefern und montieren
Menge: 1,000 st

**1.1.3 Bedarfsposition: Distanzanker für Gruppeneinbau SoniFoam Kabelbox rechteckig in der Decke**
*** Bedarfsposition mit GB
Artikelnummer Distanzanker 07000290-4, 4er Set

liefern und montieren
Menge: 1,000 pack
